# Ludwigshafen Sanierung Bürgermeister Reichert-Haus
Angebotsaufforderung (GAEB DA XML 3.2, DA83)
Projekt: 20_35...
Währung: EUR
Erstellt mit: GXML Toolbox V3.3 R20220330, ORCA AVA 25.0.5 - Professional Edition 25.00.05, 08.05.2026

## Baubeschreibung und Orientierungsdaten
RAMMPFÄHLE, ERDARBEITEN UND BETONIERARBEITEN
Nach DIN 18304, 18300 und 18331

1. BAUBESCHREIBUNG
Das ehemalige Kinogebäude im Rückgebäude der Bismarckstraße 44-48 in 67059 Ludwigshafen wird zu einer Kinderbibliothek umgebaut.
Bauherr, Baubeschreibung, Lage siehe LV-Vorbemerkungen.

2. LEISTUNGEN
Die in dieser Ausschreibung aufgeführten Leistungen handeln von:
- Erdarbeiten bzw Aushub
- Planan und Einbringen von duktilen Rammpfählen
- Betonierarbeiten von Fundamenten

3. UNTERLAGEN UND NACHWEISE
Folgende Unterlagen müssen vollständig bis zur Abnahme
der Leistungen dem AG zur Verfügung gestellt werden:
- Bauaufsichtliche Zulassungen
- Technische Datenblätter
- Produktdatenblätter
- Sicherheitsdatenblätter
- EU - Konformitätserklärungen
- sowie die angeforderten Unterlagen unter 04.01 und 04.02.

4. ANLIEFERUNG UND BAUSTELLENEINRICHTUNG
Anlieferung und Zugang Baustelle siehe beigefügter
Baustelleneinrichtungsplan.
Das Rückgebäude und alle Flächen um das Gebäude sind
nur über angegebenen Durchfahrten mit beschränkter Höhe und Breite zu erreichen.

5.  BEFESTIGUNGSGRUND
siehe Bodengutachten

6. ALLGEMEINE ANGABEN / HINWEISE
Alle Maße von Räumen, Höhen und Abmessungen von Bestandsbauteilen sind ca. Angaben. Die Zeichnungen geben das Schema wieder, die Maße am Bau können davon abweichen.

7. HINWEIS ZUM BAUABLAUF
Die Planung ist direkt nach Auftragsvergabe aufzunehmen und schnellstmöglich dem Prüfstatiker vorzulegen

Die Ausführung ist ohne Unterbrechungen auszuführen.

## Soweit in den nachfolgenden Positionen nicht anders benannt gilt:
Soweit in den nachfolgenden Positionen nicht anders benannt gilt:

"Einschließlich Lieferung und gebrauchsfertiger Montage."

"Fördern und Laden für alle nachfolgend zum Ausbau vorgesehenen Baustoffe, horizontal innerhalb und außerhalb des Gebäudes bis 100m, vertikal bis zu einer Höhe von ca.10m."

## 28 Rohbau 3 Rammpfähle und Betonarbeiten

### Titel 01 Baustelleneinrichtung

#### Bereich 01.01 Gewerkespezifische BE

**01.01.0001 Baustelle einrichten räumen**
*** Pauschalposition
STLB-Bau 2015-10 000
Baustelle für sämtliche, in der Leistungsbeschreibung aufgeführten Leistungen einrichten und räumen.
Menge: 1,000 psch

### Titel 02 Erdarbeiten

#### Bereich 02.01 Baugrube erstellen

**02.01.0001 Boden Fundamente lösen lagern mit Gerät Sohlen-B bis 1,5m T bis 1m GE**
Boden für Streifenfundamente, profilgerecht lösen, seitlich lagern,
ggf. geböscht ohne Verbau
Breite der Sohle bis 1,5 m, Aushubtiefe bis 1 m,

(Sohle = ca. OK Rammpfähle)
Menge: 22,000 m³

**02.01.0002 Boden, seitlich gelagert wieder einbringen, verdichten**
Boden, seitlich gelagert, neben den Fundamenten wieder einbringen und verdichten
Menge: 13,000 m³

**02.01.0003 überschüssigen Boden aufladen, entsorgen**
überschüssigen Boden aufladen und entsorgen
incl. Entsorgunbgsgebühr
Menge: 9,000 m³

### Titel 04 Rammpfähle

#### Bereich 04.01 Rammung

**04.01.0001 Erschütterungsmessung**
Erschütterungsmessung während dem Einbringend er
Gussrammpfähle
inkl zugbericht
Menge: 1,000 Psch

**04.01.0002 duktiler Rammpfahl PT 118/7,5**
duktiler Rammpfahl PT 118/7,5
Material: duktiles Gusseisen nach DIN EN 545
System: duktiler Gussrammpfahl nach DIBt Z-34.25-230

erschütterungsarmes einbringen von duktilen Rammpfählen des Typs PT 118/7,5 und
Verpressen des Pfahlmantels mit Verpressmörtel der Festigkeitsklasse C 25/30,
inklusive einmaliges Abschneiden des Duktilpfahls auf OK Rammplanum (Planum Fundamentaushub) .
Die Abrechnung erfolgt von OK fertiggestellter Pfahl bis UK fertiggestellter Pfahl gemäß Rammprotokoll.

insgesamt sollen 6 Pfähle a ca 15m eingebracht werden
Menge: 90,000 m

**04.01.0003 Mehrmörtel**
Einbringen von Verpressmörtelmehrmengen der Festigkeitsklasse C25/30 über das eingerechnete Maß hinaus.
Abrechnung nach Lieferschein
Menge: 300,000 kg

**04.01.0004 Kopfplatte für PT 118/7,5**
Pfahlkopfplatte aus duktilem Guss in erforderlichen Stärke.
gemäß Zulassung zB Z-34.25-230
inkl. Dorn/KBD
Menge: 6,000 Stk

**04.01.0005 Tiefensondierung bis ca 10m Tiefe, Prüfung auf Kampfmittelfreiheit**
Tiefensondierung bis ca 10m Tiefe
Bohrung für Sondierung an Bohrpunkten ausführen, Neigung
lotrecht
Überschüssiges Bohrgut im Behälter des AN sammeln, Abfall
ist nicht gefährlich, Behältergröße nach Wahl des AN,
Verrohrung aus PVC-Rohr einbauen und rückbauen
Prüfung der Kampfmittelfreiheit durch Tiefensondierung mit
Standardsonde
Menge: 60,000 m

#### Bereich 04.03 Planungsleistungen

**04.03.0001 prüffähige Pfahlstatik**
Pfahlstatik mit Ausführungsplan nach Bodengutachten und Treppenstatik erstellen. Einreichen beim Prüfstatiker des Bauvorhabens zur Genehmigung
Menge: 1,000 Psch

**04.03.0002 Dokumentation Erläuterungsbericht Einpressergebnisse 2Ausfertigungen**
*** Pauschalposition
STLB-Bau 2015-10 006
Dokumentation einschl. Erläuterungsbericht über Einpressergebnisse, dem AG auf Datenträger übergeben, 2 Ausfertigungen.
Menge: 1,000 psch

### Titel 05 Betonierarbeiten

#### Bereich 05.01 Fundamente

**05.01.0001 Trennlage PE-Folie D 0,2mm einlagig Filterschicht Beton**
STLB-Bau 2015-10 013
Trennlage aus PE-Folie Dicke 0,2 mm, einlagig, Stöße überlappen, auf Filterschicht, Untergrund Beton.
Menge: 20,000 m2

**05.01.0002 Trennlage bit. Weichfaserplatte 1 cm**
Menge: 11,000 m²

**05.01.0003 Kiestragschicht D 20 cm**
Kiestragschicht D 20 cm
Körnung ca. 03-7 cm
einbringen und verdichten
Menge: 7,500 m²

**05.01.0004 Ortbeton Sauberkeitsschicht unbewehrt C8/10 D 5cm**
STLB-Bau 2015-10 013
Ortbeton Sauberkeitsschicht, Untergrund waagerecht, obere Betonfläche waagerecht, als unbewehrter Beton, Normalbeton C 8/10 DIN EN 206, DIN 1045-2, als RC-Baustoff zugelassen, Expositionsklasse kein Korrosions- oder Angriffsrisiko X0, Feuchtigkeitsklasse Betonkorrosion, in feuchter Umgebung WF, Dicke 5 cm.
Menge: 18,000 m2

**05.01.0005 Ortbeton Fundament Stahlbeton C25/30 B 40-50cm T 50-75cm**
Ortbeton Fundament, Bodenplatte, Zerrbalken, Treppe
obere Betonfläche waagerecht, geglättet
im Treppenbereich mit Gefälle 1,5 -2%
als Stahlbeton, Normalbeton C 25/30 DIN EN 206, DIN 1045-2, als RC-Baustoff zugelassen,
Expositionsklasse Bewehrungskorrosion, ausgelöst durch Karbonatisierung XC2, Feuchtigkeitsklasse Betonkorrosion, in feuchter Umgebung WF,
Ausführung nach Plan
Menge: 11,000 m3

**05.01.0006 Einbau Wellhüllrohre**
Wellhüllrohre für Geländerpfosten
einbetonieren nach Plan kleine Treppe
Menge: 3,000 Stk

**05.01.0007 Zulage Oberflächenveredelung**
Zulage Oberflächenveredelung mit
Natursteinkörnung 2 mm nach Angabe der AG
Menge: 17,000 m²

#### Bereich 05.02 Bewehrung

**05.02.0001 Betonstabstahl B500 alle Durchmesser**
STLB-Bau 2015-10 013
Bewehrung aus Betonstabstahl B500 DIN 488-1, DIN 488-2, alle Durchmesser, alle Längen.
Menge: 0,450 t

**05.02.0002 Betonstahlmatte B500A Lagermatte**
STLB-Bau 2015-10 013
Bewehrung aus Betonstahlmatten B500A DIN 488-1, DIN 488-4, als Lagermatte.
Menge: 0,450 t

#### Bereich 05.03 Schalung

**05.03.0001 Schalung Streifenfund. H 0,5-1m**
STLB-Bau 2015-10 013
Schalung Streifenfundament, Schalungshaut für Betonflächen ohne Anforderung, Bauteilhöhe über 0,5 bis 1 m.
Menge: 68,000 m2

**05.03.0002 Zulage Verlorene Schalung**
Zulage für Verlorene Schalung
im Wandbereich kleine Treppe
Menge: 0,700 m²

**05.03.0003 Schalung Treppenpodestpl. SB3 Bretter gespundet H 3-3,5m**
STLB-Bau 2015-10 013
Schalung Treppenpodestplatte, Schalungshaut geeignet für sichtbar bleibende Betonflächen, mit besonderen Anforderungen, Klasse SB 3 gemäß DBV-Merkblatt "Sichtbeton", Ausgabe August 2004, aus gespundeten Brettern, mit geordneten Stößen, sägerau, Breite der Bretter 120 mm, Höhe der Betonunterseite über 3 bis 3,5 m, Ausführung gemäß Zeichnung.
Menge: 10,000 m2

**05.03.0004 Zuzlage Schalung Treppenstufen**
Zuzlage Schalung Treppenstufen
ca. 31/16,5 cm
Menge: 15,000 m

**05.03.0005 Schalung Aussparung Treppenkante**
Schalung Aussparung Treppenkante
55 x 35 mm für Aufmerksamkeitsstreifen
Menge: 15,000 m

**05.03.0006 Schalung für Rinne und Türschschwelle**
Abschalung für Rinne  14 x 8 cm
und  Türschwelle  4 x 4 cm
Menge: 2,350 m

#### Bereich 05.05 Blitzschutzanlage

**05.05.0001 Korrosionschutz an der Erdungsanlage**
*** Pauschalposition
Korrosionsschutz an den Verbindungsstellen, Klemmen, Erdeintrittstellen usw. durch Fettbinde oder Schrumpfschlauch gem. EN 62305-3

Komplett liefern und betriebsfertig montieren.
Menge: 1,000 psch

**05.05.0002 Erdung Fundamenterder D10-St Anschlussfahne**
Erdung als Fundamenterder DIN 18014, DIN EN 62561-2 (VDE 0185-561-2),
aus feuerverzinktem Stahl, D 10 mm, ca. 20 m,
einschl. Abstandhalter in vorh. Fundamentgraben zum bauseitigen Einbetonieren, mit
7x Verbindungsklemmen
2x Anschlussfahnen für Potentialausgleich V4A D 10 mm
DIN EN 62561-2 (VDE 0185-561-2) - Rd 10-St.
2x Erdungsteller für den Anschluss des Ringankers
Ausführung nach Plan Fundamenterder
Menge: 1,000 Stk

### Titel 07 Stundenlöhne

#### Bereich 07.01 Stundenlohnarbeiten

**Ausführungsbeschreibung 1 Ausführungsbeschreibung Stundenlohnarbeiten**
*Ausführungsbeschreibung Stundenlohnarbeiten*
"Beginn und Ende der Arbeiten ist auf der Baustelle"

**07.01.0010 Vorarbeiter/-in sämtliche Kosten/Zuschläge**
*** gemäß Ausführungsbeschreibung 1
STLB-Bau 2023-10 091
Stundenlohnarbeiten durch Vorarbeiter/-in
der Verrechnungssatz für die jeweilige Arbeitskraft umfasst sämtliche Aufwendungen wie Lohn- und Gehaltskosten, Lohn- und Gehaltsnebenkosten, Zuschläge, lohngebundene und lohnabhängige Kosten, sonstige Sozialkosten, Gemeinkosten, Wagnis und Gewinn.
Menge: 10,000 h

**07.01.0020 Wie vor, jedoch Stundenlohnarbeiten durch Facharbeiter/-in;**
*** wie Position 07.01.0010
STLB-Bau 2023-10 091
Stundenlohnarbeiten durch Facharbeiter/-in
Menge: 10,000 h

**07.01.0030 Wie vor, jedoch Stundenlohnarbeiten durch Helfer/-in;**
*** wie Position 07.01.0010
STLB-Bau 2023-10 091
Stundenlohnarbeiten durch Helfer/-in
Menge: 10,000 h
